# Masilla para sellar o pegar, Pumalastic PU de Grupo Puma. 300 ml. Color - de Puma

- Propiedad del archivo: CONSTRUNARIO
- Formato: FIEBDC-3/2012
- Programa: Construnario Versión 3.51
- Fecha de los precios: 29/02/2024
- Divisa: EUR

**210146PUM** u Masilla para sellar o pegar, Pumalastic PU de Grupo Puma. 300 ml. Color - de Puma
Precio: 7.26
PUMALASTIC PU Masilla de poliuretano para pegado y sellado de juntas Descripción: Masilla para sellar o pegar, a base de poliuretano monocomponente. Composición: Masilla monocomponente en base poliuretano. Clasificado como elastómero de primera categoría. Características y aplicaciones: Fácil de aplicar. Impermeable. Gran adherencia sin necesidad de utilizar ningún otro tipo de imprimación sobre la mayoría de materiales a base de cemento, piedra… Buen comportamiento frente a los agentes atmosféricos y al envejecimiento. Sellado juntas de dilatación y estáticas. Sellado de tejas. Sellado de juntas entre paneles de hormigón, aluminio, hierro, madera… Buena adherencia sobre aluminio adonizado y mortero.
