# Adhesivo epoxi 100% sólido especial para la unión de hormigón nuevo con viejo, Implarest® EP de Grupo Puma. 4,2 + 0,8 Kg - de Puma

- Propiedad del archivo: CONSTRUNARIO
- Formato: FIEBDC-3/2012
- Programa: Construnario Versión 3.51
- Fecha de los precios: 29/02/2024
- Divisa: EUR

**210290PUM** u Adhesivo epoxi 100% sólido especial para la unión de hormigón nuevo con viejo, Implarest® EP de Grupo Puma. 4,2 + 0,8 Kg - de Puma
Precio: 103.44
IMPLAREST® EP Adhesivo epoxi 100% sólido bicomponente, especial para la unión de hormigón nuevo con viejo Descripción: Adhesivo epoxi 100% sólido, de dos componentes, especial para la unión de hormigón nuevo con viejo. Una vez mezclados se obtiene un líquido semifluido aplicable por encima de 10ºC. Composición: Producto a base de resina epoxi y un endurecedor. Características y aplicaciones: Para toda clase de recrecidos tanto en horizontal (suelos) como en vertical (muros) y techos. Unión entre hormigones endurecidos con frescos, proporciona unión monolítica entre los dos elemento. Buenas resistencias mecánicas en la unión. Refuerzos estructurales mediante adhesión entre hormigón fresco sobre hormigón endurecido. Excelente adherencia y consolidación del soporte. Sellado y relleno de grietas y fisuras, en substratos de hormigón. Endurecimiento sin retracción. Rápida aplicación y curado. Protege y pasiva el acero. Gran capacidad de penetración y relleno por su buena fluidez. Gran eficacia incluso en superficies con cierta humedad. En caso de duda, consultar con departamento técnico. Sin disolventes. Código EAN: 8429340109464
