# Revestimiento mate liso a base de copolímeros acrílicos, Morcemrest® Anticarbonatación de Grupo Puma. 15 kg - de Puma

- Propiedad del archivo: CONSTRUNARIO
- Formato: FIEBDC-3/2012
- Programa: Construnario Versión 3.51
- Fecha de los precios: 29/02/2024
- Divisa: EUR

**210382PUM** u Revestimiento mate liso a base de copolímeros acrílicos, Morcemrest® Anticarbonatación de Grupo Puma. 15 kg - de Puma
Precio: 113.88
MORCEMREST® ANTICARBONATACIÓN Descripción: Revestimiento mate liso a base de copolímeros acrílicos, indicado para protección y decoración de fachadas ejecutadas con los materiales usuales de construcción (hormigón, cemento, ladrillo, etc.), confiriendo al soporte una excelente resistencia a las más adversas condiciones climatológicas, obteniendo así un acabado de máxima calidad. Preserva las estructuras de hormigón de la degradación causada por los agentes atmosféricos así como fachadas, elementos prefabricados, vigas, pilares, etc. Características y aplicaciones: Buena homogenización el producto y fácil aplicación. Buen poder de cubrición. Gran resistencia al envejecimiento. No presenta Tacking Máxima lavabilidad. Autolimpiable por la simple acción de la lluvia. Buena resistencia a la alcalinidad del soporte. Buen poder de penetración. Película resistente a la intemperie y a los rayos ultravioletas. Reduce la difusión del CO2. Protege los elementos de hormigón contra la carbonatación. Impermeable al agua de lluvia. Transpirable al vapor del agua. Nulo índice de amarilleamiento.
