# Resina de poliuretano alifático bicomponente, Morcem® Elastic PM Barniz U.V. de Grupo Puma. 5 Kg. Blanco - de Puma

- Propiedad del archivo: CONSTRUNARIO
- Formato: FIEBDC-3/2012
- Programa: Construnario Versión 3.51
- Fecha de los precios: 29/02/2024
- Divisa: EUR

**215086PUM** u Resina de poliuretano alifático bicomponente, Morcem® Elastic PM Barniz U.V. de Grupo Puma. 5 Kg. Blanco - de Puma
Precio: 132.76
MORCEM® ELASTIC PM BARNIZ U.V Membrana de poliuretano monocomponente pigmentada Descripción: Barniz Morcem Elastic PM U.V. es un barniz alifático pigmentado mono-componente, estable a los rayos UVA, altamente elástico, de aplicación y secado en frio, utilizado para proteger membranas de poliuretano. Se seca por reacción con el suelo y la humedad. Protege de forma efectiva, especialmente si se le da un acabado oscuro. Utilizado sobre Morcem Elastic PM en superficies con tránsito ligero de personas que requieran un acabado brillante, de color estable que no amarillece. Composición: Pre-polímero de poliuretano pigmentado y alifático. Base disolvente. Características y aplicaciones: Fácil aplicación (en rodillo o airless). Color estable. Superficie brillante fácil de limpiar. No amarillea como el poliuretano aromático. Resistente al agua. Resistente a la helada. Mantiene sus propiedades mecánicas entre los -30ºC y los +90ºC. La superficie impermeabilizada es transitable por personas. Barniz de acabado en la Impermeabilización de cubiertas. Código EAN: 8429340216926
