# Malla de refuerzo, Geotextil PU de Grupo Puma. 50 ml. Blanco - de Puma

- Propiedad del archivo: CONSTRUNARIO
- Formato: FIEBDC-3/2012
- Programa: Construnario Versión 3.51
- Fecha de los precios: 29/02/2024
- Divisa: EUR

**215089PUM** u Malla de refuerzo, Geotextil PU de Grupo Puma. 50 ml. Blanco - de Puma
Precio: 163.48
GEOTEXTIL PU Fibra de poliéster no tejido Descripción: GEOTEXTIL PU 100 / 50 g es una fibra de poliéster no tejido de 100 / 50 gramos, desarrollada a partir de la “tecnología H2O”, utilizada para reforzar los sistemas “Morcem Cover”. Características y aplicaciones: Fácil aplicación Altamente resistente Resistente a los rayos UVA Aumenta la cohesión de la membrana Morcem Elastic PM. Sigue manteniendo elasticidad en la membrana Morcem Elastic PM. Se usa como tejido de refuerzo en combinación con las membranas impermeables de aplicación líquida Morcem Elastic PM. Se puede aplicar juntamente con una membrana impermeable Morcem Elastic PM en toda la superficie que se quiera impermeabilizar. Se puede aplicar localmente en juntas de paredes y suelos, en juntas móviles, en grietas, en desagües o chimeneas, en sifones de mangueras, etc. Se utiliza para la reparación de grietas antes de aplicar la membrana impermeable Morcem Elastic PM en toda la superficie. Código EAN: 8429340216889
