# Mortero de reparación R4 monocomponente de alta resistencia, Morcemrest® SR 50 de Grupo Puma. Grandes espesores. 25 kg - de Puma

- Propiedad del archivo: CONSTRUNARIO
- Formato: FIEBDC-3/2012
- Programa: Construnario Versión 3.51
- Fecha de los precios: 29/02/2024
- Divisa: EUR

**215201PUM** u Mortero de reparación R4 monocomponente de alta resistencia, Morcemrest® SR 50 de Grupo Puma. Grandes espesores. 25 kg - de Puma
Precio: 26.00
MORCEMREST® SR 50 Descripción: Mortero de reparación R4 monocomponente de alta resistencia para grandes espesores. Formulado con cemento sulforesistente. Disponible la versión con inhibidores de corrosión. Composición: Producto a base de cementos especiales, áridos seleccionados y aditivos, reforzado con fibras. Características y aplicaciones: Resistencia a los sulfatos. Mortero de reparación clase R4 según EN-1504-3 Gran adherencia al hormigón y elevado módulo. Alta tixotropía. Producto sin descuelgue (ideal para aplicación en techos). Permeable al vapor de agua. Buena resistencia a cloruros. Resistente a ciclos de hielo-deshielo. Relleno de juntas entre secciones de hormigón, elementos prefabricados y juntas de dilatación. Retracción compensada para minimizar el riesgo de fisuración. Resistencia a la carbonatación. Resistente a la intemperie. Reparaciones de elementos estructurales tales como: columnas, vigas de puentes, plantas de tratamiento, túneles, pilares con gran transferencia de carga. Regeneración del hormigón en general. VERSIÓN QUE CONTIENE INHIBIDORES: MORCEMREST SR 50Q Los inhibidores de corrosión se unen químicamente al acero. Protegen y pasivan la armadura frente a los cloruros y agentes corrosivos. Reducen la concentración crítica de cloruros en el periodo inicial de la oxidación frente a un mortero normal. Reducen la velocidad de propagación de la corrosión frente a un mortero normal. Código EAN: 8429340163015
