# Mortero tixotrópico de resistencias medias, Morcemrest® Fast 40 R2 de Grupo Puma. 25 Kg. Gris - de Puma

- Propiedad del archivo: CONSTRUNARIO
- Formato: FIEBDC-3/2012
- Programa: Construnario Versión 3.51
- Fecha de los precios: 29/02/2024
- Divisa: EUR

**215208PUM** u Mortero tixotrópico de resistencias medias, Morcemrest® Fast 40 R2 de Grupo Puma. 25 Kg. Gris - de Puma
Precio: 18.70
Mortero tixotrópico de resistencias medias, fibrado, fraguado rápido para reparación y enlucido del hormigón. Clasificación R2. Código EAN: 8429340215523
