# Mortero tixotrópico de alta resistencia, Morcemseal Todo 1 DE Grupo Puma. 5 Kg. Gris - de Puma

- Propiedad del archivo: CONSTRUNARIO
- Formato: FIEBDC-3/2012
- Programa: Construnario Versión 3.51
- Fecha de los precios: 29/02/2024
- Divisa: EUR

**2152045PUM** u Mortero tixotrópico de alta resistencia, Morcemseal Todo 1 DE Grupo Puma. 5 Kg. Gris - de Puma
Precio: 11.80
Mortero tixotrópico de alta resistencia, fibrado para la reparación y protección del hormigón, basado en la tecnología de nanosilanos. Clasificación R5 Código EAN: 8429340211617
