# Mortero de reparación R4, Morcemrest® Repair de Grupo Puma. 25 Kg. Gris - de Puma

- Propiedad del archivo: CONSTRUNARIO
- Formato: FIEBDC-3/2012
- Programa: Construnario Versión 3.51
- Fecha de los precios: 29/02/2024
- Divisa: EUR

**215205PUM** u Mortero de reparación R4, Morcemrest® Repair de Grupo Puma. 25 Kg. Gris - de Puma
Precio: 18.62
Mortero de reparación R4 monocomponente de alta resistencia para grandes espesores. Producto a base de cementos sulforesistente, áridos seleccionados y aditivos, reforzado con fibras. Código EAN: 8429340195795
