# Conglomerante de fraguado rápido, Morcem® Ultra Rápido de Grupo Puma. 20 Kg. Gris - de Puma

- Propiedad del archivo: CONSTRUNARIO
- Formato: FIEBDC-3/2012
- Programa: Construnario Versión 3.51
- Fecha de los precios: 29/02/2024
- Divisa: EUR

**220046PUM** u Conglomerante de fraguado rápido, Morcem® Ultra Rápido de Grupo Puma. 20 Kg. Gris - de Puma
Precio: 18.34
Conglomerante de fraguado rápido. Diseñado como regulador de fraguado y endurecimiento para confección de morteros de fraguado rápido con alta resistencia y estabilidad dimensional. Código EAN: 8429340220046
