# Barrera frente a la humedad capilar, Morcem® Mur Stop de Grupo Puma. 600 ml - de Puma

- Propiedad del archivo: CONSTRUNARIO
- Formato: FIEBDC-3/2012
- Programa: Construnario Versión 3.51
- Fecha de los precios: 29/02/2024
- Divisa: EUR

**230044PUM** u Barrera frente a la humedad capilar, Morcem® Mur Stop de Grupo Puma. 600 ml - de Puma
Precio: 25.11
Barrera frente a la humedad capilar. Producto en crema que inyectado en los muros a través de taladros, forma una barrera permanente repelente al agua para prevenir la ascensión de humedad en albañilerías. Código EAN: 8429340195955
