# Masilla para el sellado y pegado mono-componente, Pumalastic MS de Grupo Puma. 600 ml. Color - de Puma

- Propiedad del archivo: CONSTRUNARIO
- Formato: FIEBDC-3/2012
- Programa: Construnario Versión 3.51
- Fecha de los precios: 29/02/2024
- Divisa: EUR

**250081_6PUM** u Masilla para el sellado y pegado mono-componente, Pumalastic MS de Grupo Puma. 600 ml. Color - de Puma
Precio: 12.86
PUMALASTIC MS Masilla elástica monocomponente de altas prestaciones a base polímeros híbridos Descripción: Masilla para el sellado y pegado mono-componente, neutra y elástica de alta calidad. Composición: Masilla con base química Polímero MS. Características y aplicaciones: Aplicación interior y exterior. Sellado de juntas y/o fisuras. Sellado de elementos prefabricados de hormigón. Sellado de juntas en paredes, techos y juntas de dilatación entre elementos de construcción. Sellado en juntas en suelos (Consultar con departamento técnico para tráfico rodado pesado). Fijaciones múltiples en el edificio: zócalos y perfiles. Excelente adherencia entre materiales de construcción de hormigón, madera, ladrillos, piedras, aluminio, acero galvanizado, cobre, vidrio, PVC, excepto plásticos del tipo PP, PE y PTFE; incluso sobre superficies húmedas. Aplicable en juntas con movimientos de hasta ± 20 % de su anchura. Módulo de elasticidad medio. Curado incluso en presencia de agua. Excelente resistencia a la exposición UV (no cuartea, ni amarillea). Buena extrudabilidad, se trabajan fácilmente incluso en ambientes fríos. Permanentemente elástico después del curado, también a bajas temperaturas. No forma burbujas durante el curado (no libera CO²). Pintable con pinturas de base acuosa. Resistencia a agentes químicos: Resiste al agua dulce y salada, solventes alifáticos, aceites minerales, grasas, ácidos inorgánicos diluidos y álcalis. Pobre resistencia a solventes aromáticos, ácidos concentrados e hidrocarburos clorados. No necesita etiqueta de peligro.
