# Láminas pultrusionadas, Lámina Carbotec de Grupo Puma. E>170, 50 mm x esp. 1,4 mm (low modulus) (150 m) - de Puma

- Propiedad del archivo: CONSTRUNARIO
- Formato: FIEBDC-3/2012
- Programa: Construnario Versión 3.51
- Fecha de los precios: 29/02/2024
- Divisa: EUR

**260004_1PUM** u Láminas pultrusionadas, Lámina Carbotec de Grupo Puma. E>170, 50 mm x esp. 1,4 mm (low modulus) (150 m) - de Puma
Precio: 3890.41
Los laminados Carbotec están fabricados mediante un proceso de pultrusión a partir de filamentos de fibra de carbono dispuestos en una matriz de resina epoxi. Hay disponibles tres tipos de láminas: con un módulo de Elasticidad de 170 GPa (las más utilizadas, de bajo módulo: LM), de 200 GPa (de alto módulo: HM) y de 250 GPa (de muy alto módulo, para aplicaciones especiales: UHM). Código EAN: 8429340189794
