# Adhesivo carbotec lamina es una resina epoxídica, Adhesivo Carbotec de Grupo Puma. 50/1.4 LM E > 170 - de Puma

- Propiedad del archivo: CONSTRUNARIO
- Formato: FIEBDC-3/2012
- Programa: Construnario Versión 3.51
- Fecha de los precios: 29/02/2024
- Divisa: EUR

**260004PUM** u Adhesivo carbotec lamina es una resina epoxídica, Adhesivo Carbotec de Grupo Puma. 50/1.4 LM E > 170 - de Puma
Precio: 39.48
LAMINA CARBOTEC Adhesivo Adhesivo carbotec lamina es una resina epoxídica. Resina de dos compoenentes y exenta de disolventes. Posee gran adherencia a todo tipo de soportes, incluso sin imprimación y gran resistencia a la abrasión. Características y aplicación: . Como adhesivo de láminas de fibra de carbono para refuerzo estructural. . Como adhesivo de placas de acero. . Adhesión excelente: supera la coherencia al soporte. . Curado rápido. . Alta resistencia al desgaste y al impacto. . Sin retracción al curado. . Alta resistencia. . Sin disolventes. . De fácil mezclado y aplicación. Soportes: . Las superficies a tratar deben estar limpias, desengrasadas y sin polvo para obtener una adhesión adecuada. . En superficies de acero eliminar óxido de la superficie. . Se recomienda que el poro del hormigón esté abierto o crear una ligera rugosidad en la superficie para asegurar la adherencia. . Se recomienda aplicar Implarest EPW cuando la calidad del hormigón sea insuficiente. Código EAN: 8429340140719
