# Mortero de rejuntado de altas prestaciones, Morcemcolor® Ultra de Grupo Puma. 5 Kg. Gama - de Puma

- Propiedad del archivo: CONSTRUNARIO
- Formato: FIEBDC-3/2012
- Programa: Construnario Versión 3.51
- Fecha de los precios: 29/02/2024
- Divisa: EUR

**400100PUM** u Mortero de rejuntado de altas prestaciones, Morcemcolor® Ultra de Grupo Puma. 5 Kg. Gama - de Puma
Precio: 18.24
Mortero de rejuntado de altas prestaciones, aditivado y coloreado, con propiedades antihongos/antialgas, anti-eflorescente e hidrorepelente, de secado y fraguado rápidos, dotado de gran plasticidad, para el sellado de juntas de 2 a 20 mm. Especialmente recomendado para situaciones donde se requiera una rápida transitabilidad y puesta en servicio del revestimiento o el pavimento. Rejuntado de todo tipo de piezas cerámicas, tráfico intenso, piscinas, suelos con calefacción radiante y para la aplicación en zonas donde exista riesgo de proliferación de microorganismos.
