# Producto en polvo PAVILAND industrial MT de Grupo Puma. Gris, 25 kg - de Puma

- Propiedad del archivo: CONSTRUNARIO
- Formato: FIEBDC-3/2012
- Programa: Construnario Versión 3.51
- Fecha de los precios: 29/02/2024
- Divisa: EUR

**500025PUM** u Producto en polvo PAVILAND industrial MT de Grupo Puma. Gris, 25 kg - de Puma
Precio: 6.48
Producto en polvo que, aplicado sobre el hormigón fresco, forma una capa de rodadura monolítica de alta resistencia a la abrasión. Para aplicación de suelos industriales. Paviland Industrial tiene altas resistencias mecánicas y alta resistencia a la abrasión. Disponible en una diversidad de colores. Resistente también a la intemperie.
