# Producto a base de cemento portland de alta resistencia, Paviland® Industrial 25 Autonivelante CT C35 F6 A9 de Grupo Puma. 25 Kg. Verde - de Puma

- Propiedad del archivo: CONSTRUNARIO
- Formato: FIEBDC-3/2012
- Programa: Construnario Versión 3.51
- Fecha de los precios: 29/02/2024
- Divisa: EUR

**500025VPUM** u Producto a base de cemento portland de alta resistencia, Paviland® Industrial 25 Autonivelante CT C35 F6 A9 de Grupo Puma. 25 Kg. Verde - de Puma
Precio: 23.66
Producto en polvo que, aplicado sobre el hormigón fresco, forma una capa de rodadura monolítica de alta resistencia a la abrasión. Para aplicación de suelos industriales. Paviland Industrial tiene altas resistencias mecánicas y alta resistencia a la abrasión. Disponible en una diversidad de colores. Resistente también a la intemperie.
