# Mortero para pavimento impreso de 5 a 20 mm, Paviland® Plus de Grupo Puma. Verde. 25 kg - de Puma

- Propiedad del archivo: CONSTRUNARIO
- Formato: FIEBDC-3/2012
- Programa: Construnario Versión 3.51
- Fecha de los precios: 29/02/2024
- Divisa: EUR

**500087VPUM** u Mortero para pavimento impreso de 5 a 20 mm, Paviland® Plus de Grupo Puma. Verde. 25 kg - de Puma
Precio: 20.10
PAVILAND IMPRESO Mortero para pavimento impreso Descripción: Producto en polvo que, aplicado sobre el hormigón fresco forma una capa de rodadura monolítica, de alta resistencia a la abrasión y de agradable textura e impresión que puede reemplazar a los pavimentos tradicionales (adoquines, piedra natural, pizarra, etc.). Composición: Producto a base de cemento Pórtland de alta resistencia, áridos seleccionados, pigmentos y aditivos de gran pureza. Características y aplicaciones: Calles, aceras, zonas exteriores, y acceso a centros comerciales, vías urbanas con tráfico peatonal y de vehículos, accesos y zonas circundantes de viviendas unifamiliares, piscinas, urbanizaciones, etc. Areas de aparcamiento. Zonas de paseo en parques y jardines. Acabados en plazas públicas Altas resistencias mecánicas Alta resistencia a la abrasión. Diversidad de texturas y colores. Posibilidad de combinar distintos tipos de estampados. Se puede obtener dibujos y cambios de tono, simplemente variando el color elegido y el molde utilizado. Inalterable a la intemperie.
