# Producto a base de agentes desencofrantes o antiadherentes, Paviland® Desmoldeante de Grupo Puma. 15 kg. Verde - de Puma

- Propiedad del archivo: CONSTRUNARIO
- Formato: FIEBDC-3/2012
- Programa: Construnario Versión 3.51
- Fecha de los precios: 29/02/2024
- Divisa: EUR

**500353VPUM** u Producto a base de agentes desencofrantes o antiadherentes, Paviland® Desmoldeante de Grupo Puma. 15 kg. Verde - de Puma
Precio: 79.99
PAVILAND DESMOLDEANTE Polvo desmoldeante coloreado Descripción: Producto en polvo especialmente indicado para utilizar sobre pavimentos impresos evitando que los moldes se adhieran al pavimento y no puedan conferir la textura del mismo. Composición: Producto a base de agentes desencofrantes o antiadherentes y colorantes inorgánicos de gran pureza. Características y aplicaciones: Pavimentos de hormigón impreso. Diversidad de colores. Alto poder antiadherente. Código EAN: 8429340500667
