# Producto líquido indicado para la protección del pavimento, Paviland® Resina D20 de Grupo Puma. 25l - de Puma

- Propiedad del archivo: CONSTRUNARIO
- Formato: FIEBDC-3/2012
- Programa: Construnario Versión 3.51
- Fecha de los precios: 29/02/2024
- Divisa: EUR

**500506PUM** u Producto líquido indicado para la protección del pavimento, Paviland® Resina D20 de Grupo Puma. 25l - de Puma
Precio: 163.80
PAVILAND RESINA D20 Resina en base disolvente para acabado de pavimentos Descripción: Producto líquido indicado para la protección del pavimento, está formulado a base de resinas acrílicas con excelentes propiedades de dureza y resistencia a los rayos ultravioletas disueltas en disolventes aromáticos. Endurece por evaporación de disolventes y resulta especialmente recomendado para el barnizado de hormigón, piedra vista etc tanto al interior como al exterior, dejando una película protectora y decorativa con magníficas propiedades. Características y aplicaciones: Protección y curado de pavimentos pétreos de exteriores. Pavimentación de suelos. Presenta buena adherencia y capacidad de sellado Aumenta la resistencia al impacto y a la abrasión resultando un acabado de gran dureza y buena flexibilidad. Tiene un elevado poder impermeabilizante evitando la aparición de eflorescencias. Mejora la resistencia a los ácidos y bases diluidos, aceites, detergentes etc confiriendo mayor durabilidad al soporte. Proporciona un acabado transitable, con buena retención de brillo y que realza el aspecto natural del pavimento. Código EAN: 8429340500506
