# Producto para acabado en pavimentos de hormigón, Paviland® Resina A10 de Grupo Puma. 25l - de Puma

- Propiedad del archivo: CONSTRUNARIO
- Formato: FIEBDC-3/2012
- Programa: Construnario Versión 3.51
- Fecha de los precios: 29/02/2024
- Divisa: EUR

**500513PUM** u Producto para acabado en pavimentos de hormigón, Paviland® Resina A10 de Grupo Puma. 25l - de Puma
Precio: 136.60
PAVILAND RESINA A10 Resina en base agua para acabado de pavimentos Descripción: Producto basado en la dispersión de una resina acrílica pura que puede ser utilizada como acabado en pavimentos de hormigón y de hormigón impreso, protegiéndolos de agentes externos mediante el sellado del poro. Este producto aplicado sobre el hormigón impreso mejora sus características, dando un aspecto uniforme y brillante. Debido a su fino tamaño de partícula presenta muy buen anclaje sobre el pavimento y aumenta su cohesión. Se recomienda como líquido de protección y curado de pavimentos impresos en exteriores. Características y aplicaciones: Protección y sellado de pavimentos pétreos de exteriores. Protección y curado de pavimentos impresos. Pavimentación de suelos industriales. Revestimiento y reparación de suelos. Revocos exteriores de impermeabilización. Código EAN: 8429340500513
