# Fibra de polipropileno 100% virgen utilizada para refuerzo del hormigón, Paviland® Fibra de Grupo Puma. 600 gr. - de Puma

- Propiedad del archivo: CONSTRUNARIO
- Formato: FIEBDC-3/2012
- Programa: Construnario Versión 3.51
- Fecha de los precios: 29/02/2024
- Divisa: EUR

**500537PUM** u Fibra de polipropileno 100% virgen utilizada para refuerzo del hormigón, Paviland® Fibra de Grupo Puma. 600 gr. - de Puma
Precio: 3.58
PAVILAND FIBRA Fibra de polipropileno 100% virgen utilizada para refuerzo del hormigón. Características y aplicaciones: Pavimentos tradicionales Hormigón extrusionado Hormigón prefabricado Carreteras Hormigones débiles Soleras de hormigón Gunitados Código EAN: 8429340500537
