# Mortero autonivelante para la preparación de suelos, Niveland® 5 CT C20 F6 de Grupo Puma. 25kg - de Puma

- Propiedad del archivo: CONSTRUNARIO
- Formato: FIEBDC-3/2012
- Programa: Construnario Versión 3.51
- Fecha de los precios: 29/02/2024
- Divisa: EUR

**500544PUM** u Mortero autonivelante para la preparación de suelos, Niveland® 5 CT C20 F6 de Grupo Puma. 25kg - de Puma
Precio: 19.52
NIVELAND 5 Mortero autonivelante para espesores de hasta 5 mm Descripción: Mortero autonivelante para la preparación de suelos interiores que una vez endurecido es apto para recibir todo tipo de pavimentos ligeros (cerámica, parquet, moqueta, etc). Composición: Producto a base de cementos especiales, áridos seleccionados y aditivos. Características y aplicaciones: Nivelación de suelos en interiores. Altas resistencias mecánicas. Alta resistencia a la abrasión. Fácil aplicación. Gran finura. Alto poder autonivelante. Espesor hasta 5 mm. Código EAN: 8429340500544
