# Mortero autonivelante rápido, de altas prestaciones para la preparación de suelos,Niveland® 10R CT C25 F6 de Grupo Puma. 25kg - de Puma

- Propiedad del archivo: CONSTRUNARIO
- Formato: FIEBDC-3/2012
- Programa: Construnario Versión 3.51
- Fecha de los precios: 29/02/2024
- Divisa: EUR

**500551PUM** u Mortero autonivelante rápido, de altas prestaciones para la preparación de suelos,Niveland® 10R CT C25 F6 de Grupo Puma. 25kg - de Puma
Precio: 24.56
NIVELAND 10R Mortero autonivelante rápido para espesores de hasta 10 mm Descripción: Mortero autonivelante rápido, de altas prestaciones para la preparación de suelos interiores que una vez endurecido es apto para recibir todo tipo de pavimentos ligeros (cerámica, parquet, moqueta, etc). Composición: Producto a base de cementos especiales, áridos seleccionados y aditivos. Características y aplicaciones: Nivelación de suelos en interiores. Altas resistencias mecánicas. Alta resistencia a la abrasión. Alto poder autonivelante. Endurecimiento rápido. Espesor hasta 10 mm. Apto para calefacción radiante. Código EAN: 8429340500551
