# Mortero ligero de secado rápido para recrecidos de suelos, Corkland® CT C12 F3 de Grupo Puma. 25kg - de Puma

- Propiedad del archivo: CONSTRUNARIO
- Formato: FIEBDC-3/2012
- Programa: Construnario Versión 3.51
- Fecha de los precios: 29/02/2024
- Divisa: EUR

**500582PUM** u Mortero ligero de secado rápido para recrecidos de suelos, Corkland® CT C12 F3 de Grupo Puma. 25kg - de Puma
Precio: 10.42
CORKLAND Mortero para recrecido de soleras Descripción: Mortero ligero de secado rápido para recrecidos de suelos, hasta 5 cm. Composición: Mortero seco preparado a base de cemento, aditivos, áridos y granulados de corcho tamizados, secos y seleccionados, que aligeran considerablemente el producto respecto a otros preparados similares, sin necesidad de mezcla con otros componentes. Características y aplicaciones: Apto para proyección con máquina. Rápida puesta en servicio. Espesores de hasta 5 cm en una sola aplicación Baja densidad que lo hace ideal para la rehabilitación de forjados antiguos. Fácil nivelación mediante un simple regleado. Posibilidad de armado con mallazo. Proporciona aislamiento adicional al ruido de impacto. Código EAN: 8429340500582
