# Mortero para pavimento impreso de 5 a 20 mm de alta resistencia a la abrasión, Paviland® Plus de Grupo Puma. 25 kg. Gama verdes - de Puma

- Propiedad del archivo: CONSTRUNARIO
- Formato: FIEBDC-3/2012
- Programa: Construnario Versión 3.51
- Fecha de los precios: 29/02/2024
- Divisa: EUR

**501039VPUM** u Mortero para pavimento impreso de 5 a 20 mm de alta resistencia a la abrasión, Paviland® Plus de Grupo Puma. 25 kg. Gama verdes - de Puma
Precio: 31.32
PAVILAND PLUS Mortero para pavimento impreso de 5 a 20 mm de alta resistencia a la abrasión Descripción: Mortero para pavimento impreso de 5 a 20 mm de alta resistencia a la abrasión. De agradable textura e impresión que puede reemplazar a los pavimentos tradicionales (adoquines, piedra natural, pizarra, así como acabados contínuos con estilo industrial y tratamientos con ácidos). También puede ser aplicado como capa hidratada (fresco sobre fresco). Composición: Producto a base de aglomerantes hidráulicos, áridos silicios seleccionados y resinas sintéticas, aditivos catalizadores y colorantes inorgánicos. Características y aplicaciones: Lugares donde no es posible verter hormigón para la realización de hormigón impreso. Reparaciones de pavimentos dañados o en mal estado.
