# Mortero autonivelante de fraguado normal para la preparación de suelos interiores, Paviland® Recrecido Autonivelante de Grupo Puma. 25kg - de Puma

- Propiedad del archivo: CONSTRUNARIO
- Formato: FIEBDC-3/2012
- Programa: Construnario Versión 3.51
- Fecha de los precios: 29/02/2024
- Divisa: EUR

**501040PUM** u Mortero autonivelante de fraguado normal para la preparación de suelos interiores, Paviland® Recrecido Autonivelante de Grupo Puma. 25kg - de Puma
Precio: 8.96
PAVILAND RECRECIDO AUTONIVELANTE Mortero autonivelante de fraguado normal para la preparación de suelos Descripción: Mortero autonivelante de fraguado normal para la preparación de suelos interiores, que una vez endurecido debe ser recubierto por revestimientos discontinuos (parquet, moqueta, cerámica, pavimento vinílico, etc) así como revestimientos continuos sintéticos (epoxis, poliuretanos, etc). Composición: Producto a base de cemento, áridos seleccionados y aditivos. Características y aplicaciones: Recrecido y nivelación de suelos interiores, para tráfico peatonal, sin uso de carretillas. No sujeto a impactos. Poco tráfico de vehículos ligeros con ruedas blandas hasta una velocidad de 10 km/h. Apto para pavimentos con calefacción radiante. Alto poder autonivelante. Fácil aplicación dando lugar a superficies de elevada planeidad. Altas resistencias mecánicas. Recrecido de suelos entre 10-60 mm. Código EAN: 8429340160588
