# Mortero autonivelante de gran fluidez, fraguado normal, Paviland® Solera Autonivelante de Grupo Puma. 25kg - de Puma

- Propiedad del archivo: CONSTRUNARIO
- Formato: FIEBDC-3/2012
- Programa: Construnario Versión 3.51
- Fecha de los precios: 29/02/2024
- Divisa: EUR

**501863PUM** u Mortero autonivelante de gran fluidez, fraguado normal, Paviland® Solera Autonivelante de Grupo Puma. 25kg - de Puma
Precio: 13.12
PAVILAND SOLERA AUTONIVELANTE Solera autonivelante de fraguado normal para nivelación de suelos en grandes espesores Descripción: Mortero autonivelante de gran fluidez, fraguado normal y que una vez endurecido crea una solera de gran planitud y resistencia mecánica. Apto para la realización de autonivelantes interiores de 10 a 50 mm en soleras adheridas y de 50 a 100 mm en soleras flotantes. Una vez endurecida debe ser recubierta por pavimentos discontinuos (cerámica, etc) o continuos (pinturas epoxis, etc). Composición: Producto a base de cemento, áridos seleccionados y aditivos. Características y aplicaciones: Gran capacidad de nivelación. Soleras interiores: adheridas de hasta 50 mm y flotantes para espesores de entre 50 y 100 mm. Apto para soleras con calefacción radiante. Facilidad de colocación debido a su elevada fluidez y planitud. Código EAN: 8429340178552
