# Mortero autonivelante para la preparación de suelos interiores, Niveland® 30R de Grupo Puma. 25kg - de Puma

- Propiedad del archivo: CONSTRUNARIO
- Formato: FIEBDC-3/2012
- Programa: Construnario Versión 3.51
- Fecha de los precios: 29/02/2024
- Divisa: EUR

**501864PUM** u Mortero autonivelante para la preparación de suelos interiores, Niveland® 30R de Grupo Puma. 25kg - de Puma
Precio: 31.62
NIVELAND 30R Pasta niveladora de altas prestaciones y rápido endurecimiento para espesores de hasta 15 mm o de hasta 30 mm con adición de árido Descripción: Mortero autonivelante, de altas prestaciones, para la preparación de suelos interiores que una vez endurecido es apto para recibir todo tipo de pavimentos: cerámica, parquet, moqueta, etc. Bombeable. Espesores de 2 a 15 mm o de 15 a 30 mm con adición de árido. Composición: Producto a base de cementos especiales, áridos seleccionados, resinas y aditivos. Características y aplicaciones: Nivelación de pavimentos irregulares en interior. Alta resistencia mecánica y excelente adherencia sobre morteros cementosos y de hormigón. Aplicación manual o por bombeo. Muy buena trabajabilidad. Alisado de suelos, en pavimentos de alto tránsito peatonal: locales comerciales, restaurantes, cafeterías, hoteles, etc. Admite terminaciones con pavimentos de cerámica, piedra natural y artificial, etc. Ideal como capa de terminación antes de recibir recubrimientos de muy bajo espesor: moqueta, vinilo, pvc, pinturas, etc. Rápido endurecimiento. Acabado muy liso y de gran dureza superficial. Apto para calefacción radiante. Espesores de hasta 30 mm con adición de árido. Código EAN: 8429340181941
