# Pavimento autonivelante de fraguado normal, Paviland® industrial 25 autonivelante de Grupo Puma. 25kg - de Puma

- Propiedad del archivo: CONSTRUNARIO
- Formato: FIEBDC-3/2012
- Programa: Construnario Versión 3.51
- Fecha de los precios: 29/02/2024
- Divisa: EUR

**501867PUM** u Pavimento autonivelante de fraguado normal, Paviland® industrial 25 autonivelante de Grupo Puma. 25kg - de Puma
Precio: 40.00
PAVILAND INDUSTRIAL 25 AUTONIVELANTE Pavimento autonivelante para aplicaciones de interior como capa de acabado y de exterior como base del revestimiento final en pavimentos industriales Descripción: Pavimento autonivelante de fraguado normal, bombeable, para la nivelación y el alisado de pavimentos industriales. Producto de gran resistencia mecánica y adherencia al soporte una vez endurecido. Espesores de 5 hasta 25 mm. En interior: adecuado como capa de acabado o como base para ser revestida por recubrimientos finos que doten al pavimento de mayor protección química o física o un acabado más estético. En exterior: para uso sólo como capa base siendo siempre obligado su revestimiento. Composición: Producto a base de cementos especiales, áridos seleccionados, resinas y aditivos. Características y aplicaciones: Facilidad de aplicación, tanto manual como mecánicamente. Bombeable. Nivelación y renovación de pavimentos de hormigón en industria nueva y rehabilitación. Creación de pavimentos con alta resistencia a la abrasión. Rehabilitación de suelos de parkings en interior sin necesidad de protección con revestimiento. Pavimento autonivelante en exteriores para ser revestidos. Baja retracción. Fuerte adherencia mecánica sobre la base de aplicación. Código EAN: 8429340181972
