# Mortero autonivelante para la preparación de suelos interiores, Niveland® 5 CT C20 F6 de Grupo Puma. 25kg - de Puma

- Propiedad del archivo: CONSTRUNARIO
- Formato: FIEBDC-3/2012
- Programa: Construnario Versión 3.51
- Fecha de los precios: 29/02/2024
- Divisa: EUR

**501869PUM** u Mortero autonivelante para la preparación de suelos interiores, Niveland® 5 CT C20 F6 de Grupo Puma. 25kg - de Puma
Precio: 18.96
PAVILAND SOLERA R AUTONIVELANTE Solera autonivelante de endurecimiento rápido para nivelación de suelos en grandes espesores Descripción: Mortero autonivelante de gran fluidez, secado rápido y que una vez endurecido crea una solera de gran planitud y resistencia mecánica. Apto para la realización de autonivelantes interiores de 10 a 50 mm en soleras adheridas y de 50 a 100 mm en soleras flotantes. Una vez endurecida debe ser recubierta por pavimentos discontinuos (cerámica, etc) o continuos (pinturas epoxis, etc). Composición: Producto a base de cemento, áridos seleccionados, resinas sintéticas y aditivos. Características y aplicaciones: Gran capacidad de nivelación. Soleras interiores: adheridas de hasta 50 mm y flotantes para espesores de entre 50 y 100 mm. Apto para soleras con calefacción radiante. Facilidad de colocación debido a su elevada fluidez y planitud. Rápida puesta en servicio. Idóneo para su utilización en época fría, donde soleras autonivelantes de secado normal necesitan un mayor tiempo para su puesta en servicio. Código EAN: 8429340183259
