# Cemento Portland de alta resistencia, Paviland® Industrial MT de Grupo Puma. 25 kg. Gris - de Puma

- Propiedad del archivo: CONSTRUNARIO
- Formato: FIEBDC-3/2012
- Programa: Construnario Versión 3.51
- Fecha de los precios: 29/02/2024
- Divisa: EUR

**510193PUM** u Cemento Portland de alta resistencia, Paviland® Industrial MT de Grupo Puma. 25 kg. Gris - de Puma
Precio: 13.00
PAVILAND INDUSTRIAL MT Mortero para pavimento industrial de excelente resistencia al impacto Descripción: Producto en polvo que, aplicado sobre el hormigón fresco, forma una capa de rodadura monolítica, de muy alta resistencia a impacto y a cargas puntuales. Composición: Cemento Portland de alta resistencia, áridos seleccionados de cuarzo, minerales metálicos, pigmentos y aditivos de gran pureza. Características y aplicaciones: Gran resistencia al impacto. Excelente resistencia a cargas puntuales. Alta resistencia a la abrasión. Fácil limpieza. Sin formación superficial de polvo. Pavimentos de naves industriales sometidos a tráfico pesado. Almacenes con grandes cargas puntuales. Hipermercados. Diversidad de colores Resistente a la intemperie.
