# Pavimento fratasado de gran resistencia mecánica y muy alta resistencia a la abrasión Paviland® Industrial CR de Grupo Puma. 25 kg. Gris 300 - de Puma

- Propiedad del archivo: CONSTRUNARIO
- Formato: FIEBDC-3/2012
- Programa: Construnario Versión 3.51
- Fecha de los precios: 29/02/2024
- Divisa: EUR

**510194PUM** u Pavimento fratasado de gran resistencia mecánica y muy alta resistencia a la abrasión Paviland® Industrial CR de Grupo Puma. 25 kg. Gris 300 - de Puma
Precio: 23.20
PAVILAND INDUSTRIAL CR Mortero para pavimento industrial de muy alta resistencia a la abrasión Descripción: Producto en polvo que, aplicado sobre el hormigón fresco, forma una capa de rodadura monolítica, de muy alta resistencia a la abrasión. Composición: Cemento Portland de alta resistencia, áridos seleccionados de cuarzo y cargas especiales, pigmentos y aditivos de gran pureza. Características y aplicaciones: Muy alta resistencia a la abrasión. Altas resistencias mecánicas. Fácil limpieza. Sin formación superficial de polvo. Pavimentos de naves industriales sometidos a tráfico intenso. Suelos de almacenes logísticos. Parkings de centros comerciales. Pistas deportivas. Diversidad de colores Resistente a la intemperie. Código EAN: 8429340193296
