# Fibra cortada de vidrio álcali resistente, Paviland® Fibra de vidrio AR de Grupo Puma. 1Kg (cajas de 12 bolsas). Blanco - de Puma

- Propiedad del archivo: CONSTRUNARIO
- Formato: FIEBDC-3/2012
- Programa: Construnario Versión 3.51
- Fecha de los precios: 29/02/2024
- Divisa: EUR

**510195PUM** u Fibra cortada de vidrio álcali resistente, Paviland® Fibra de vidrio AR de Grupo Puma. 1Kg (cajas de 12 bolsas). Blanco - de Puma
Precio: 15.15
Paviland Fibra de Vidrio AR es una fibra cortada de vidrio álcali resistente, de alta integridad diseñada para utilizar en el refuerzo de hormigones y morteros. Código EAN: 8429340198314
