# Producto a base de cemento, áridos calizos de granulometría controlada y aditivos, Paviland® HS25 de Grupo Puma. 25kg - de Puma

- Propiedad del archivo: CONSTRUNARIO
- Formato: FIEBDC-3/2012
- Programa: Construnario Versión 3.51
- Fecha de los precios: 29/02/2024
- Divisa: EUR

**521266PUM** u Producto a base de cemento, áridos calizos de granulometría controlada y aditivos, Paviland® HS25 de Grupo Puma. 25kg - de Puma
Precio: 5.06
PAVILAND HS25 Hormigón premezclado en seco Composición: Producto a base de cemento, áridos calizos de granulometría controlada y aditivos que mejoran sus propiedades de plasticidad y trabajabilidad. Características y aplicaciones: Trabajos de albañilería en general. Pavimentaciones y confección de soleras. Trabajos de rehabilitación.
