# Revestimiento granulado fino coloreado, Paviland® Sport AC Acabado de Grupo Puma. 20 kg - de Puma

- Propiedad del archivo: CONSTRUNARIO
- Formato: FIEBDC-3/2012
- Programa: Construnario Versión 3.51
- Fecha de los precios: 29/02/2024
- Divisa: EUR

**540002PUM** u Revestimiento granulado fino coloreado, Paviland® Sport AC Acabado de Grupo Puma. 20 kg - de Puma
Precio: 79.04
PAVILAND SPORT AC ACABADO, 20 kg Revestimiento fino coloreado de resinas acrílicas, monocomponente, para capa intermedia de pavimentos deportivos. Descripción: Revestimiento granulado fino, coloreado, que actúa como capa intermedia en pavimentos deportivos. Composición: Resinas acrílicas en medio acuoso con cargas minerales. Características y aplicación: Gama de colores. Fácil aplicación. Producto base agua, sin disolventes. Interiores y exteriores. Pavimentos deportivos. Carriles bici. Garajes interiores o zonas de parkings exteriores de muy bajo tráfico rodado. Capa intermedia de bajo espesor para los Sistemas Paviland Sport AC. Mortero para la terminación de slurrys acrílicos antes del sellado.
