# Pintura coloreada, bicomponente, acrílica - epoxi, Paviland® Sport EPW Top de Grupo Puma. 20 kg (A + B) - de Puma

- Propiedad del archivo: CONSTRUNARIO
- Formato: FIEBDC-3/2012
- Programa: Construnario Versión 3.51
- Fecha de los precios: 29/02/2024
- Divisa: EUR

**540006PUM** u Pintura coloreada, bicomponente, acrílica - epoxi, Paviland® Sport EPW Top de Grupo Puma. 20 kg (A + B) - de Puma
Precio: 248.48
PAVILAND SPORT EPW TOP, 20 kg (A + B) Pintura bicomponente en base a una dispersión acuosa de resinas acrílico - epoxi para la terminación y el sellado de pavimentos deportivos de uso intensivo. Descripción: Pintura coloreada, bicomponente, acrílica - epoxi, para la terminación y el sellado de pavimentos deportivos sometidos a un importante grado de desgaste mecánico. Composición: Resinas acrílico - epoxi en medio acuoso con cargas minerales. Características y aplicación: Amplia gama de colores. Fácil aplicación. Producto base agua. Interior y exterior. Pavimentos deportivos de uso continuo. Carriles bici de alta durabilidad. Garajes interiores y zonas de parking exteriores de bajo tráfico rodado. Capa de terminación para los Sistemas PAVILAND SPORT EPW. Resistente a los derrames de hidrocarburos.
