# Recubrimiento monocomponente a base de emulsiones acrílicas, Paviland® Resina AP30 de Grupo Puma. 25l - de Puma

- Propiedad del archivo: CONSTRUNARIO
- Formato: FIEBDC-3/2012
- Programa: Construnario Versión 3.51
- Fecha de los precios: 29/02/2024
- Divisa: EUR

**550112PUM** u Recubrimiento monocomponente a base de emulsiones acrílicas, Paviland® Resina AP30 de Grupo Puma. 25l - de Puma
Precio: 319.20
PAVILAND RESINA AP30 Resina en base agua para pavimentos de hormigón y aglomerado asfáltico Descripción: Recubrimiento a base de resinas acrílicas en medio acuoso, coaligadas con dispersiones acuosas de poliuretano a base de poliésteres alifáticos para el acabado de pavimentos de hormigón y aglomerado asfáltico en instalaciones deportivas. Características y aplicaciones: Elevado poder cubriente. Elevada resistencia a la abrasión. Totalmente antipolvo. Excelente resistencia a la intemperie. Acabado satinado. Ininflamable. Código EAN: 8429340117346
