# Producto basado en una dispersión de resina acrílica pura, Paviland® Resina AC2 de Grupo Puma. 25 l - de Puma

- Propiedad del archivo: CONSTRUNARIO
- Formato: FIEBDC-3/2012
- Programa: Construnario Versión 3.51
- Fecha de los precios: 29/02/2024
- Divisa: EUR

**550129PUM** u Producto basado en una dispersión de resina acrílica pura, Paviland® Resina AC2 de Grupo Puma. 25 l - de Puma
Precio: 91.20
PAVILAND RESINA AC2 Resina de curado para pavimentos industriales Descripción: Producto basado en una dispersión de resina acrílica pura con baja absorción de agua. Indicado en el proceso de curado del hormigón en pistas, suelos industriales y pavimentos continuos en general. Controla la evaporación del agua de hidratación regulando el tiempo de secado, favorece un curado lento para conseguir aumentar la resistencia mecánica final logrando superficies más tenaces y el desarrollo máximo de su dureza. Características y aplicaciones: Reduce el peligro de fisuración debido a la retracción como consecuencia de un secado rápido o prematuro. Penetra de en el soporte garantizando su eficiencia y durabilidad. Mejora la cohesión de la superficie. Se recomienda como liquido de curado en base acuosa, especialmente indicado para pavimentos impresos. Especialmente recomendado para: Protección y sellado del pavimentos pétreos de exteriores. Protección y curado de pavimentos impresos. Código EAN: 8429340550129
