# Resina aglomerante en base poliuretanos alifáticos, Paviland® Resina Alifática de Grupo Puma. Garrafa 5 kg. Incoloro - de Puma

- Propiedad del archivo: CONSTRUNARIO
- Formato: FIEBDC-3/2012
- Programa: Construnario Versión 3.51
- Fecha de los precios: 29/02/2024
- Divisa: EUR

**5501315PUM** u Resina aglomerante en base poliuretanos alifáticos, Paviland® Resina Alifática de Grupo Puma. Garrafa 5 kg. Incoloro - de Puma
Precio: 146.20
Resina aglomerante en base poliuretanos alifáticos, para la elaboración y confección de superficies decorativas de triturados de naturaleza pétrea y mineral. Para superficies, decoración de exteriores y revestimientos decorativos en aplicaciones continuas in situ. Ideal para aplicaciones especiales de triturados de áridos y cauchos con alta resistencia al amarilleamiento, indicado para colores claros y/o vivos. Mantenimiento de exteriores.
