# Pintura a base de resinas acrílicas en agua, Paviland® Top AC de Grupo Puma. 5 kg - de Puma

- Propiedad del archivo: CONSTRUNARIO
- Formato: FIEBDC-3/2012
- Programa: Construnario Versión 3.51
- Fecha de los precios: 29/02/2024
- Divisa: EUR

**550137_5PUM** u Pintura a base de resinas acrílicas en agua, Paviland® Top AC de Grupo Puma. 5 kg - de Puma
Precio: 26.76
PAVILAND TOP AC Revestimiento acrílico coloreado para la protección y terminación de pavimentos de hormigón. Descripción: Pintura a base de resinas acrílicas en agua, cargas micronizadas y pigmentos, de un solo componente, que actúa como capa decorativa, de terminación y sellado en soportes cementosos y de hormigón. Composición: Resinas acrílicas en medio acuoso con cargas minerales. Características y aplicaciones: Amplia gama de colores. Acabado estético. Muy fácil aplicación. Gran durabilidad. Endurecedor superficial en pavimentos cementosos. Sella y protege la superficie tratada. Buena resistencia a los rayos ultravioleta: no decolora. Producto base agua, sin disolventes. Capa decorativa y anti-polvo para suelos cementosos. Suelos de trasteros. Garajes interiores o zonas de parkings exteriores de muy bajo tráfico rodado. Zonas de almacenamiento peatonales. Interior - Exterior.
