# Tratamiento de acabado para pavimentos de resina, cemento o microcemento, Paviland® ARQ Barniz de Grupo Puma. Mate. 5+1kg - de Puma

- Propiedad del archivo: CONSTRUNARIO
- Formato: FIEBDC-3/2012
- Programa: Construnario Versión 3.51
- Fecha de los precios: 29/02/2024
- Divisa: EUR

**550142PUM** u Tratamiento de acabado para pavimentos de resina, cemento o microcemento, Paviland® ARQ Barniz de Grupo Puma. Mate. 5+1kg - de Puma
Precio: 160.61
PAVILAND ARQ BARNIZ Barniz bactericida, de poliuretano al agua, para el sellado y protección de pavimentos de resina, cemento y microcemento Descripción: Tratamiento de acabado para pavimentos de resina, cemento o microcemento, que proporciona una superficie, con eficacia bactericida, de gran impermeabilidad, fácil limpieza, alta resistencia a la abrasión y el rayado. Resalta y embellece el pavimento. Barniz de terminación para los sistemas Paviland Arq. Composición: Producto a base de resinas de poliuretano en base acuosa. Características y aplicaciones: Buena resistencia a la abrasión y a las marcas causadas por el tránsito. Eficaz acción bactericida que lo hace especialmente recomendable tanto en locales domésticos (cocina, cuartos de baño, etc) como en locales públicos (consultas médicas, restaurantes, etc). La película de PAVILAND ARQ BARNIZ conserva la flexibilidad, sin agrietarse, una vez endurecida. Facilita la limpieza de los pavimentos. Se recomienda para su limpieza y mantenimiento el producto Limpiador Neutro Multiusos de la gama PUMACARE. Aunque el producto está especialmente diseñado para el sellado de los sistemas Paviland Arq, también es válido para su aplicación en pavimentos de resinas epoxidícas, epoxis cementos, hormigones, etc. Código EAN: 8429340191292
