# Mortero tixotrópico de altas prestaciones, Paviland® Tixo 30 de Grupo Puma. Gris. 25 Kg - de Puma

- Propiedad del archivo: CONSTRUNARIO
- Formato: FIEBDC-3/2012
- Programa: Construnario Versión 3.51
- Fecha de los precios: 29/02/2024
- Divisa: EUR

**580202PUM** u Mortero tixotrópico de altas prestaciones, Paviland® Tixo 30 de Grupo Puma. Gris. 25 Kg - de Puma
Precio: 19.26
Mortero tixotrópico de altas prestaciones, para la preparación de suelos que una vez endurecido crea un revestimiento de gran resistencia mecánica, fuerte adherencia sobre la base de aplicación y altas resistencias a la abrasión mecánica. Su consistencia lo hace apto para su aplicación en pavimentos con pendientes. Apto para espesores de 5 a 30 mm. Sirve como mortero de nivelación de rampas y pavimentos con pendientes en garajes e industria. Código EAN: 8429340201755
