# Imprimación como promotora de adherencia, Paviland® Primer R de Grupo Puma. 5kg - de Puma

- Propiedad del archivo: CONSTRUNARIO
- Formato: FIEBDC-3/2012
- Programa: Construnario Versión 3.51
- Fecha de los precios: 29/02/2024
- Divisa: EUR

**590412_5PUM** u Imprimación como promotora de adherencia, Paviland® Primer R de Grupo Puma. 5kg - de Puma
Precio: 45.36
PAVILAND PRIMER R Adherente de altas prestaciones para Sistemas Cementosos Autonivelantes Descripción: Imprimación de adherencia para los Sistemas Cementosos Autonivelantes de Grupo Puma, en interiores y exteriores. Su elevado poder de penetración en el soporte consigue que actúe tanto de sellador del soporte como de imprimación adherente. Composición: Producto a base de copolímeros estireno acrílicos en base agua. Características y aplicaciones: Promotor de adherencia para la gama de Sistemas Cementosos Autonivelantes de Grupo Puma. Apto para interiores y exteriores. Adherente sobre todo tipo de soportes minerales para la posterior aplicación de cualquier mortero cementoso. Sellador del soporte: regulariza la absorción del mismo, evitando o disminuyendo la aparición de burbujas de aire en el revestimiento autonivelante. Paviland Primer R aumenta la cohesión del soporte. Incrementa la durabilidad. Resiste el pH alcalino del soporte. Código EAN: 8429340181927
