# Resina sintética promotora de adherencia e imprimación, Paviland® ARQ Primer de Grupo Puma. 5kg. Rojo - de Puma

- Propiedad del archivo: CONSTRUNARIO
- Formato: FIEBDC-3/2012
- Programa: Construnario Versión 3.51
- Fecha de los precios: 29/02/2024
- Divisa: EUR

**590413_5PUM** u Resina sintética promotora de adherencia e imprimación, Paviland® ARQ Primer de Grupo Puma. 5kg. Rojo - de Puma
Precio: 26.64
Resina sintética que se utiliza como promotora de adherencia e imprimación tapaporos sobre soportes de naturaleza mineral, cementosa o cerámica. Imprimación para los sistemas PAVILAND ARQ y pastas niveladoras NIVELAND y PAVILAND. De aplicación en interiores y exteriores. Mejora la adherencia al soporte, evitando la pérdida de agua y la formación de burbujas. A su vez, también mejora la impermeabilidad y durabilidad de los sistemas Paviland Arq. Imprimación tapaporos en soportes minerales y superficies de hormigón. Código EAN: 8429340181996
