# Mortero monocapa para decoración e impermeabilización de fachadas, Morcemdur® Raspado OC CSIII W2 de Grupo Puma. 25 Kg. Verde - de Puma

- Propiedad del archivo: CONSTRUNARIO
- Formato: FIEBDC-3/2012
- Programa: Construnario Versión 3.51
- Fecha de los precios: 29/02/2024
- Divisa: EUR

**600770VPUM** u Mortero monocapa para decoración e impermeabilización de fachadas, Morcemdur® Raspado OC CSIII W2 de Grupo Puma. 25 Kg. Verde - de Puma
Precio: 12.18
Mortero monocapa para decoración e impermeabilización de fachadas. Aplicación manual o mecánica directamente sobre ladrillo. Gran variedad de acabados.
