# Yeso de aplicación manual de fraguado lento, Morcem® Yeso Controlado de Grupo Puma. 17 Kg - de Puma

- Propiedad del archivo: CONSTRUNARIO
- Formato: FIEBDC-3/2012
- Programa: Construnario Versión 3.51
- Fecha de los precios: 29/02/2024
- Divisa: EUR

**660001PUM** u Yeso de aplicación manual de fraguado lento, Morcem® Yeso Controlado de Grupo Puma. 17 Kg - de Puma
Precio: 3.07
Yeso de aplicación manual de fraguado lento, que se utiliza para el revestimiento de techos y paredes interiores, sobre todo tipo de soportes. Su tiempo de empleo está regulado en fábrica asegurando tiempos de espera reducidos y mayor tiempo de empleo, lo que favorece la consecución de elevadas productividades de la mano de obra y excelente calidad de acabado, con altos valores de resistencia mecánica. Dada su estructura porosa, proporciona un buen aislamiento acústico. Asimismo es un regulador de humedad, proporcinando una confortabilidad en el interior óptima. Tiene un buen comportamiento frente al fuego siendo incombustible. Código EAN: 8429340194712
