# Yeso proyectado con una alta composición de perlita, Morcem® Yeso Proyectado de Grupo Puma. 17 Kg - de Puma

- Propiedad del archivo: CONSTRUNARIO
- Formato: FIEBDC-3/2012
- Programa: Construnario Versión 3.51
- Fecha de los precios: 29/02/2024
- Divisa: EUR

**660003PUM** u Yeso proyectado con una alta composición de perlita, Morcem® Yeso Proyectado de Grupo Puma. 17 Kg - de Puma
Precio: 4.02
Yeso proyectado con una alta composición de perlita que posee unas cualidades excepcionales como son: un aumento de la retención de agua, aumento del rendimiento gracias a su menor densidad, las operaciones de regleado, cortado y enlucido se ejecutan fácilmente debido a su fraguado y endurecimiento lento y progresivo gracias a que en su composición entre la perlita. Este material posee un bajo coeficiente de conductividad térmica y dada su estructura porosa proporciona un buen aislamiento acústico, térmico, protección contra baja temperatura y contra el fuego. Código EAN: 8429340157946
