# Preparado para el tratamiento de juntas, Morcem® Pasta Juntas de Secado de Grupo Puma. 20 Kg - de Puma

- Propiedad del archivo: CONSTRUNARIO
- Formato: FIEBDC-3/2012
- Programa: Construnario Versión 3.51
- Fecha de los precios: 29/02/2024
- Divisa: EUR

**670003PUM** u Preparado para el tratamiento de juntas, Morcem® Pasta Juntas de Secado de Grupo Puma. 20 Kg - de Puma
Precio: 20.38
Preparado para el tratamiento de juntas en sistemas de placas de yeso laminado. Código EAN: 8429340171720
