# Plaste en polvo para enlucir, Pumaplast® de Grupo Puma. 15 Kg - de Puma

- Propiedad del archivo: CONSTRUNARIO
- Formato: FIEBDC-3/2012
- Programa: Construnario Versión 3.51
- Fecha de los precios: 29/02/2024
- Divisa: EUR

**680001PUM** u Plaste en polvo para enlucir, Pumaplast® de Grupo Puma. 15 Kg - de Puma
Precio: 14.32
Plaste en polvo para enlucir, alisar, tapar grietas, rozaduras, agujeros, etc., ideal para enlucir superficies de gotelé plastificado Código EAN: 8429340199076
